# Amortiguador pulsos de vejiga PP Conex.½" 0.15l. 10bar Caudal 2.5-100l/h EPDM

- Propiedad del archivo: CONSTRUNARIO
- Formato: FIEBDC-3/2012
- Programa: Construnario Versión 3.50
- Fecha de los precios: 15/10/2013
- Divisa: EUR

**18394-ITC** u Amortiguador pulsos de vejiga PP Conex.½" 0.15l. 10bar Caudal 2.5-100l/h EPDM
Amortiguador de pulsos de vejiga. Cuerpo fabricado en PP. Conexión: ½" Capacidad litros: 0.15 Presión máx. bar: 10 Caudal inyección l/h: 2.5-100 material Vejiga: EPDM.
