# Amortiguador pulsos de vejiga ASIS 316L Conex.¾" 1.40l. 10bar Caudal 400-2000l/h FPM

- Propiedad del archivo: CONSTRUNARIO
- Formato: FIEBDC-3/2012
- Programa: Construnario Versión 3.50
- Fecha de los precios: 15/10/2013
- Divisa: EUR

**18342-ITC** u Amortiguador pulsos de vejiga ASIS 316L Conex.¾" 1.40l. 10bar Caudal 400-2000l/h FPM
Amortiguador de pulsos de vejiga. Cuerpo fabricado en ASIS 316L. Conexión: ¾" Capacidad litros: 1.40 Presión máx. bar: 10 Caudal inyección l/h: 400-2000 material Vejiga: FPM.
