# Amortiguador pulsos de vejiga ASIS 316L Conex.¾" 0.35l. 10bar Caudal 100-300l/h EPDM

- Propiedad del archivo: CONSTRUNARIO
- Formato: FIEBDC-3/2012
- Programa: Construnario Versión 3.50
- Fecha de los precios: 15/10/2013
- Divisa: EUR

**18391-ITC** u Amortiguador pulsos de vejiga ASIS 316L Conex.¾" 0.35l. 10bar Caudal 100-300l/h EPDM
Amortiguador de pulsos de vejiga. Cuerpo fabricado en ASIS 316L. Conexión: ¾" Capacidad litros: 0.35 Presión máx. bar: 10 Caudal inyección l/h: 100-300 material Vejiga: EPDM.
