# Soluciones para proteger esquinas

- Propiedad del archivo: CONSTRUNARIO
- Formato: FIEBDC-3/2012
- Programa: Construnario Versión 3.51
- Fecha de los precios: 24/10/2013
- Divisa: EUR

**C1301EMC-01** Soluciones para proteger esquinas
Ingletear los azulejos es la principal causa de rotura de las esquinas alicatadas, especialmente en edificios públicos y zonas de alto tránsito de personas. Le ofrecemos la más amplia gama de perfiles y remates, en todo tipo de materiales y acabados, para proteger las esquinas de la cerámica. Perfiles para interiores o exteriores, ambientes húmedos o expuestos al sol, para obra nueva o rehabilitación, ambientes rústicos o modernos... Y todos ellos con sus piezas complementarias correspondientes para conseguir un acabado perfecto.
