# Perfil cantonera redondeado Novocanto® Fibras+PVC maxipiedra nº 82 12x2500mm

- Propiedad del archivo: CONSTRUNARIO
- Formato: FIEBDC-3/2012
- Programa: Construnario Versión 3.51
- Fecha de los precios: 24/10/2013
- Divisa: EUR

**NCAMX12MPD** m Perfil cantonera redondeado Novocanto® Fibras+PVC maxipiedra nº 82 12x2500mm
Perfil cantonera redondeado fabricado en material Maxi, material exclusivo de Emac®. Fibras vegetales+PVC modelo Novocanto Maxi Piedra nº 82 de 12mmx2500mm, diseñado para la protección de aristas de instalaciones cerámicas.
