# Perfil cantonera redondeado Novocanto® Rústico PVC rosa pastel nº 30 12x2500mm

- Propiedad del archivo: CONSTRUNARIO
- Formato: FIEBDC-3/2012
- Programa: Construnario Versión 3.51
- Fecha de los precios: 24/10/2013
- Divisa: EUR

**NCARUPV12RS** m Perfil cantonera redondeado Novocanto® Rústico PVC rosa pastel nº 30 12x2500mm
Perfil cantonera redondeado Novocanto® de aspecto rústico, fabricado en PVC rosa pastel nº 30 de 12mmx2500mm, ideal como cantonera para revestimientos cerámicos de tipo artesanal. Textura y bordes irregulares, es la solución perfecta para proteger y decorar cerámica tradicional. Se coloca fácilmente en el ángulo formado por el revestimiento. Fabricado en material muy flexible.
