# Perfil cantonera redondeado Novocanto® Metacrilato+PVC gris nº 02 12x2500mm

- Propiedad del archivo: CONSTRUNARIO
- Formato: FIEBDC-3/2012
- Programa: Construnario Versión 3.51
- Fecha de los precios: 24/10/2013
- Divisa: EUR

**NCAME12GR25** m Perfil cantonera redondeado Novocanto® Metacrilato+PVC gris nº 02 12x2500mm
Perfil cantonera redondeado Novocanto®, fabricado con coextrusión de metacrilato con PVC gris nº 02 de 12mmx2500mm, para piscinas y exteriores. Puede ser usado como canto, en los bordes del vaso o como peldaño, eliminando bordes angulosos y ajustándose a los más exigentes requerimientos de seguridad. Recomendado para aplicaciones que requieran una buena solidez del color, resitencia frente al envejecimiento, una gran durabilidad y unos altos niveles de seguridad e inocuidad. Con film protector.
