# Perfil cantonera angular Novocanto® Azulejo aluminio anod. oro brillo nº 22 6x2500mm

- Propiedad del archivo: CONSTRUNARIO
- Formato: FIEBDC-3/2012
- Programa: Construnario Versión 3.51
- Fecha de los precios: 24/10/2013
- Divisa: EUR

**NCAAZ06OB** m Perfil cantonera angular Novocanto® Azulejo aluminio anod. oro brillo nº 22 6x2500mm
Perfil cantonera angular Novocanto®, fabricado en aluminio Azulejo aluminio anodizado oro brillo nº 22 de 6mmx2500mm, que sirve de guía para una pieza del propio revestimiento, formando un chaflán con ésta. Permite chaflanes de cualquier medida variando simplemente la medida del revestimiento utilizado entre los perfiles. Permite su instalación en esquinas de ángulos comprendidos entre 0º y 45º.
