# Perfil cantonera redondeado Novocanto® Multi aluminio natural nº 11 10x2500mm

- Propiedad del archivo: CONSTRUNARIO
- Formato: FIEBDC-3/2012
- Programa: Construnario Versión 3.51
- Fecha de los precios: 24/10/2013
- Divisa: EUR

**MULAL10NA25** m Perfil cantonera redondeado Novocanto® Multi aluminio natural nº 11 10x2500mm
Perfil cantonera redondeado Novocanto® Multi, fabricado en aluminio natural nº 11 de 10mmx2500mm, para proteger y decorar esquinas que sólo están revestidas con azulejos por uno de los lados, rematando perfectamente el lado sin alicatar con su ala recta.
