# Perfil cantonera redondeado Novocanto® acero Inox. alto brillo nº 16 10x2500mm Sin Protec

- Propiedad del archivo: CONSTRUNARIO
- Formato: FIEBDC-3/2012
- Programa: Construnario Versión 3.51
- Fecha de los precios: 24/10/2013
- Divisa: EUR

**NCAAI10NAS** m Perfil cantonera redondeado Novocanto® acero Inox. alto brillo nº 16 10x2500mm Sin Protec.
Perfil cantonera redondeado Novocanto®, fabricado en acero Inoxidable alto brillo nº 16 de 10mmx2500mm, que se emplea como cantonera para proteger y decorar esquinas de paredes revestidas con baldosas cerámicas. Se coloca fácilmente en el ángulo formado por el revestimiento. Se ofrece en acabado alto brillo y cepillado. Sin film protector.
