# Perfil cantonera redondeado Novocanto® acero Inox. alto brillo nº 16 12x2500mm Sin protec

- Propiedad del archivo: CONSTRUNARIO
- Formato: FIEBDC-3/2012
- Programa: Construnario Versión 3.51
- Fecha de los precios: 24/10/2013
- Divisa: EUR

**NCAAI12NAS** m Perfil cantonera redondeado Novocanto® acero Inox. alto brillo nº 16 12x2500mm Sin protec.
Perfil cantonera redondeado fabricado en acero Inoxidable Novocanto alto brillo nº 16 SIN PROTECTOR de 12mmx2500mm, que se emplea como cantonera para proteger y decorar esquinas de paredes revestidas con baldosas cerámicas. Se coloca fácilmente en el ángulo formado por el revestimiento. Se ofrece en acabado alto brillo y cepillado. Sin film protector.
