# Perfil doble canto Novocanto® Flecha aluminio anod. oro brillo nº 22 10x2500mm

- Propiedad del archivo: CONSTRUNARIO
- Formato: FIEBDC-3/2012
- Programa: Construnario Versión 3.51
- Fecha de los precios: 24/10/2013
- Divisa: EUR

**FLEAL10OB25** m Perfil doble canto Novocanto® Flecha aluminio anod. oro brillo nº 22 10x2500mm
Perfil doble canto Novocanto® Flecha, fabricado en aluminio anodizado oro brillo nº 22 de 10mmx2500mm, que protege ambos lados de las esquinas revestidas con azulejos u otros materiales. Su forma en flecha facilita una perfecta alineación y colocación.
