# Perfil cantonera redondeado Novocanto® Sensaciones aluminio lacado azul nº100 10x2500mm

- Propiedad del archivo: CONSTRUNARIO
- Formato: FIEBDC-3/2012
- Programa: Construnario Versión 3.51
- Fecha de los precios: 24/10/2013
- Divisa: EUR

**NCAAL10CAL** m Perfil cantonera redondeado Novocanto® Sensaciones aluminio lacado azul nº100 10x2500mm
Perfil cantonera redondeado Novocanto® Sensaciones, fabricado en aluminio lacado azul calma nº 100 de 10mmx2500mm, que se emplea como cantonera para proteger y decorar esquinas de paredes revestidas con baldosas cerámicas, aportando la resistencia y ligereza del aluminio. Se coloca fácilmente en el ángulo formado por el revestimiento. Material recubierto con film protector
