# Perfil cantonera redondeado Novocanto® Slim aluminio anod. plata mate nº 13 4, 5x2500mm

- Propiedad del archivo: CONSTRUNARIO
- Formato: FIEBDC-3/2012
- Programa: Construnario Versión 3.51
- Fecha de los precios: 24/10/2013
- Divisa: EUR

**NCSAL45PL25** m Perfil cantonera redondeado Novocanto® Slim aluminio anod. plata mate nº 13 4, 5x2500mm
Pequeño perfil discretamente redondeado Novocanto® Slim, fabricado en aluminio anodizado plata mate nº 13 de 4,5mmx2500mm, destinado a ser instalado como cantonera para proteger y decorar esquinas de paredes revestidas con cerámica microespesorada "slim" de espesor reducido, así como gresite y mosaicos finos. Puede emplearse también como remate a media altura. Con film protector. Piezasde ángulo complementarias disponibles.
