# Perfil cantonera redondeado Novocanto® aluminio anodizado espejo con protector nº 110 10x2500mm

- Propiedad del archivo: CONSTRUNARIO
- Formato: FIEBDC-3/2012
- Programa: Construnario Versión 3.51
- Fecha de los precios: 24/10/2013
- Divisa: EUR

**NCAAL09PB25** m Perfil cantonera redondeado Novocanto® aluminio anodizado espejo con protector nº 110 10x2500mm
Perfil cantonera redondeado Novocanto®, fabricado en aluminio anodizado espejo con protector nº 110 de 10mmx2500mm, ue se emplea como cantonera para proteger y decorar esquinas de paredes revestidas con baldosas cerámicas, aportando la resistencia y ligereza del aluminio. Se coloca fácilmente en el ángulo formado por el revestimiento. Sirve además como remate de zócalos de otro tipo de recubrimientos como parqués, moquetas, piedra natural..
