# Perfil cantonera redondeado Novocanto® PVC rojo nº 04 10x2500mm

- Propiedad del archivo: CONSTRUNARIO
- Formato: FIEBDC-3/2012
- Programa: Construnario Versión 3.51
- Fecha de los precios: 24/10/2013
- Divisa: EUR

**NCAPV10RO25** m Perfil cantonera redondeado Novocanto® PVC rojo nº 04 10x2500mm
Perfil cantonera redondeado Novocanto® fabricado en PVC rojo nº 04 de 10x2500mm, que se emplea como cantonera para proteger y decorar esquinas de paredes revestidas con baldosas cerámicas. Se coloca fácilmente en el ángulo formado por el revestimiento. Sirve además como remate de zócalos de otro tipo de recubrimientos como parqués, moquetas, piedra natural...
