# Perfil cantonera redondeado Novocanto® Macizo PVC blanco nº 01 10x2500mm

- Propiedad del archivo: CONSTRUNARIO
- Formato: FIEBDC-3/2012
- Programa: Construnario Versión 3.51
- Fecha de los precios: 24/10/2013
- Divisa: EUR

**NCAMAPV10BL** m Perfil cantonera redondeado Novocanto® Macizo PVC blanco nº 01 10x2500mm
Perfil cantonera redondeado Novocanto® Macizo, fabricado en PVC blanco nº 01 de 10x2500mm, se emplea como cantonera para proteger y decorar esquinas expuestas a condiciones duras, como lugares públicos de mucho tránsito. Se coloca fácilmente en el ángulo formado por el revestimiento.
