# Perfil cantonera cuadrada Novolistel® Sensaciones aluminio lacado lila nº 97 12x2500mm

- Propiedad del archivo: CONSTRUNARIO
- Formato: FIEBDC-3/2012
- Programa: Construnario Versión 3.51
- Fecha de los precios: 24/10/2013
- Divisa: EUR

**NL3AL12ARM** m Perfil cantonera cuadrada Novolistel® Sensaciones aluminio lacado lila nº 97 12x2500mm
Perfil cantonera cuadrada Novolistel® Sensaciones, fabricada en aluminio lacado lila nº 97 de 12x2500mM. Se emplea como remate de esquinas para proteger y decorar la cerámica de cualquier estilo y formato. De fácil fijación mediante ala de fijación troquelada. Piezas de ángulo disponibles.
