# Perfil cantonera cuadrado Novolistel® aluminio anodizado negro mate nº 90 4, 5x2500mm

- Propiedad del archivo: CONSTRUNARIO
- Formato: FIEBDC-3/2012
- Programa: Construnario Versión 3.51
- Fecha de los precios: 24/10/2013
- Divisa: EUR

**NLSAL45NEM25** u Perfil cantonera cuadrado Novolistel® aluminio anodizado negro mate nº 90 4, 5x2500mm
Pequeño Perfil cantonera cuadrado Novolistel®, fabricado en aluminio anodizado negro mate nº 90 de 4,5mm x 2500mm, con función de listel decorativo, diseñado para su colocación en paredes revestidas con cerámica microespesorada "slim" de espesor reducido, gresite y mosaicos finos. Este perfil es muy versátil, pudiendo emplearse también como protector de canto para las aristas, separador de pavimentos, peldaño o remate de encimeras o a media altura.
