# Perfil Cantonera de diseño Novocanto® Moaré aluminio anod. espejo-plata mate nº 140 12x2500mm

- Propiedad del archivo: CONSTRUNARIO
- Formato: FIEBDC-3/2012
- Programa: Construnario Versión 3.51
- Fecha de los precios: 24/10/2013
- Divisa: EUR

**NCMAL12AEPL** m Perfil Cantonera de diseño Novocanto® Moaré aluminio anod. espejo-plata mate nº 140 12x2500mm
Perfil cantonera de diseño Novocanto® Moaré Colección Francis Montesinos, fabricado en aluminio anodizado espejo-plata mate nº 140 de 12mmx2500mm. Cantonera de amplia presencia con formas ondulares, compuesta por un perfil base y dos insertos fabricados en aluminio. Inspirado en formas barrocas, Novocanto® Moaré evoca las ondas de movimiento de los tejidos más delicados. La nueva apuesta de Francis Montesinos convierte las aristas de las instalaciones cerámicas en bellas columnas cuyas suaves ondas reflejan de forma natural la luz. Se presenta en 3 combinaciones de colores metalizados de última tendencia. Material recubierto con film protector
