# Perfil cantonera Novoyeso PVC blanco nº 01 28x2500mm

- Propiedad del archivo: CONSTRUNARIO
- Formato: FIEBDC-3/2012
- Programa: Construnario Versión 3.51
- Fecha de los precios: 24/10/2013
- Divisa: EUR

**NYEPV25BL** m Perfil cantonera Novoyeso PVC blanco nº 01 28x2500mm
Perfil Catonera Novoyeso, fabricado en PVC blanco nº 01 de 28mmx2500mm, para paredes enlucidas. Colocado antes de enlucir ayuda a conseguir esquinas perfectamente alineadas, y les confiere mayor resistencia a golpes y rozaduras.
