# Perfil cantonera ángulo recto Novopared/Novosuelo PVC bahamas beige nº 27 12x2500mm

- Propiedad del archivo: CONSTRUNARIO
- Formato: FIEBDC-3/2012
- Programa: Construnario Versión 3.51
- Fecha de los precios: 24/10/2013
- Divisa: EUR

**NSUPV12BH25** m Perfil cantonera ángulo recto Novopared/Novosuelo PVC bahamas beige nº 27 12x2500mm
Perfil Catonera ángulo recto Novopared/Novosuelo, fabricado en PVC bahamas beige nº 27 de 12mmx2500mm, como remate para proteger y decorar esquinas de revestimientos cerámicos o de otro tipo de material. Puede ser instalado con revestimientos de entre 3 y 30 mm. de espesor. También se pueden servir a 2650mm.
