# Remate perimetral amplia cara vista Novoperi aluminio quarz arena nº 144 10x2500mm

- Propiedad del archivo: CONSTRUNARIO
- Formato: FIEBDC-3/2012
- Programa: Construnario Versión 3.51
- Fecha de los precios: 24/10/2013
- Divisa: EUR

**NPERIAL10QA** m Remate perimetral amplia cara vista Novoperi aluminio quarz arena nº 144 10x2500mm
Remate perimetral de amplia cara vista Novoperi de Emac® fabricado en aluminio lacado quarz arena nº 144. Perfil de 2,50 mm. de longitud, con ala de fijación troquelada mediante perforaciones en forma de octógono para su instalación durante el alicatado, cara vista a:50 mm. y destinado a embellecer el remate de peldaños, balcones, o encimeras revestidas con baldosas u otros de espesor total 10 mm. , colocado según se indica en la ficha técnica del fabricante.
