# Remate perimetral amplia cara vista Novoperi aluminio blanco niebla nº 145 12x2500mm

- Propiedad del archivo: CONSTRUNARIO
- Formato: FIEBDC-3/2012
- Programa: Construnario Versión 3.51
- Fecha de los precios: 24/10/2013
- Divisa: EUR

**NPERIAL12BN** m Remate perimetral amplia cara vista Novoperi aluminio blanco niebla nº 145 12x2500mm
Remate perimetral de amplia cara vista Novoperi de Emac® fabricado en aluminio lacado blanco niebla nº 145. Perfil de 2,50 mm. de longitud, con ala de fijación troquelada mediante perforaciones en forma de octógono para su instalación durante el alicatado, cara vista a:50 mm. y destinado a embellecer el remate de peldaños, balcones, o encimeras revestidas con baldosas u otros de espesor total 12 mm. , colocado según se indica en la ficha técnica del fabricante.
