# Perfil de remate Novoencimera aluminio anod. plata mate nº 13 10x2500mm

- Propiedad del archivo: CONSTRUNARIO
- Formato: FIEBDC-3/2012
- Programa: Construnario Versión 3.51
- Fecha de los precios: 24/10/2013
- Divisa: EUR

**NENAL10PL** m Perfil de remate Novoencimera aluminio anod. plata mate nº 13 10x2500mm
Perfil de remate Novoencimera, fabricado en aluminio anodizado plata mate nº 13 de 10mmx2500mm, para el remate de bancadas, repisas y peldaños alicatados con cerámica. Decora y protege. Material con film protector. Piezas de ángulo y tapas disponibles.
