# Perfil para chaflán Novochaflán aluminio+madera anod. oro brillo+ayus 10x2500mm

- Propiedad del archivo: CONSTRUNARIO
- Formato: FIEBDC-3/2012
- Programa: Construnario Versión 3.51
- Fecha de los precios: 24/10/2013
- Divisa: EUR

**NCHA30OBAY** m Perfil para chaflán Novochaflán aluminio+madera anod. oro brillo+ayus 10x2500mm
Perfil para chaflán Novochaflán, fabricado por dos embellecedores de aluminio y una pieza de madera 100% natural, anodizado oro brillo + ayus de 10mmx2500mm., para proteger y decorar esquinas revestidas. Material con film protector.
