# Perfil escuadra Novoescuadra acero Inox. cepillado nº 88 30x2500mm

- Propiedad del archivo: CONSTRUNARIO
- Formato: FIEBDC-3/2012
- Programa: Construnario Versión 3.51
- Fecha de los precios: 24/10/2013
- Divisa: EUR

**NECAI30CE25** m Perfil escuadra Novoescuadra acero Inox. cepillado nº 88 30x2500mm
Perfil escuadra Novoescuadra, fabricado en acero Inoxidable cepillado nº 88 de 30mmx2500mm, destinado a la protección o decoración de cantos de cualquier tipo de revestimiento. Es perfecto para trabajos de rehabilitación o reforma. No requiere hacer obra para su instalación. Idóneo para la protección de cantos deteriorados o mal rematados de instalaciones antiguas. Material con film protector.
