# Perfil escuadra Novoescuadra Fibra+PVC maxigrafito nº 86 25x2500mm

- Propiedad del archivo: CONSTRUNARIO
- Formato: FIEBDC-3/2012
- Programa: Construnario Versión 3.51
- Fecha de los precios: 24/10/2013
- Divisa: EUR

**NECMX25MGF** m Perfil escuadra Novoescuadra Fibra+PVC maxigrafito nº 86 25x2500mm
Perfil escuadra Novoescuadra, fabricado en material Maxi, material exclusivo de Emac®. Fibras vegetales+PVC maxigrafito nº 86 de 25mmx2500mm, destinado a la protección o decoración de cantos de cualquier tipo de revestimiento. Es perfecto para trabajos de rehabilitación o reforma. No requiere hacer obra para su instalación. Idóneo para la protección de cantos deteriorados o mal rematados de instalaciones antiguas.
