# Perfil doble ángulo recto Novopilastra aluminio natural nº 11 12x2500mm

- Propiedad del archivo: CONSTRUNARIO
- Formato: FIEBDC-3/2012
- Programa: Construnario Versión 3.51
- Fecha de los precios: 24/10/2013
- Divisa: EUR

**NPIAL1215NA** m Perfil doble ángulo recto Novopilastra aluminio natural nº 11 12x2500mm
Perfil doble ángulo recto Novopilastra, fabricado en aluminio natural nº 11 de 12mmx2500mm, diseñado para cubrir el ángulo interior de esquinas revestidas con porcelánico, mármoles, piedras naturales o materiales cerámicos sobre-espesorados.
