# Perfil doble ángulo recto Novopilastra aluminio anod. plata brillo nº 23 12x2500mm

- Propiedad del archivo: CONSTRUNARIO
- Formato: FIEBDC-3/2012
- Programa: Construnario Versión 3.51
- Fecha de los precios: 24/10/2013
- Divisa: EUR

**NPIAL1215PB** m Perfil doble ángulo recto Novopilastra aluminio anod. plata brillo nº 23 12x2500mm
Perfil doble ángulo recto Novopilastra, fabricado en aluminio anodizado plata brillo nº 23 de 12mmx2500mm, diseñado para cubrir el ángulo interior de esquinas revestidas con porcelánico, mármoles, piedras naturales o materiales cerámicos sobre-espesorados.
