# Perfil nivel transición Novonivel® Latón natural nº 15 10x2500mm

- Propiedad del archivo: CONSTRUNARIO
- Formato: FIEBDC-3/2012
- Programa: Construnario Versión 3.51
- Fecha de los precios: 24/10/2013
- Divisa: EUR

**NNVLT10NA25** m Perfil nivel transición Novonivel® Latón natural nº 15 10x2500mm
Perfil nivel de transición Novonivel®, fabricado en Latón natural nº 15 de 10mmx2500mm, para salvar el desnivel que se produce al colocar pavimentos a diferente altura. En obras de rehabilitación o reforma, por ejemplo, esto ocurre al colocar un pavimento nuevo sobre el antiguo.
