# Perfil nivel transición Novonivel® acero Inox. cepillado nº 88 12x1000mm

- Propiedad del archivo: CONSTRUNARIO
- Formato: FIEBDC-3/2012
- Programa: Construnario Versión 3.51
- Fecha de los precios: 24/10/2013
- Divisa: EUR

**NNVAI12CE** m Perfil nivel transición Novonivel® acero Inox. cepillado nº 88 12x1000mm
Perfil nivel de transición Novonivel®, fabricado en acero Inoxidable cepillado nº 88 de 12mmx1000mm, para salvar el desnivel que se produce al colocar pavimentos a diferente altura. En obras de rehabilitación o reforma, por ejemplo, esto ocurre al colocar un pavimento nuevo sobre el antiguo. Material con film proctector.
