# Perfil nivel transición Novonivel® 3 aluminio anod. plata mate nº 13 8x1000mm

- Propiedad del archivo: CONSTRUNARIO
- Formato: FIEBDC-3/2012
- Programa: Construnario Versión 3.51
- Fecha de los precios: 24/10/2013
- Divisa: EUR

**NNV3ALPL1** m Perfil nivel transición Novonivel® 3 aluminio anod. plata mate nº 13 8x1000mm
Perfil nivel de transición Novonivel® 3, fabricado en aluminio anodizado plata mate nº 13 de 8mmx1000mm, ara evitar el desnivel producido al colocar pavimentos a diferente altura, como se produce, por ejemplo, al colocar un pavimento nuevo sobre uno antiguo (situación muy frecuente en las obras de reforma). Este perfil protege y decora aportando la resistencia y ligereza propias del aluminio. De fácil colocación, se presenta en acabado anodizado, con lo que conseguirá un remate perfecto y permanente. Su diseño le permite adaptarse a diferentes grosores de azulejo.
