# Perfil nivel transición Novonivel® Especial Exp. aluminio anod.oro mate nº 12 12, 5x2500mm

- Propiedad del archivo: CONSTRUNARIO
- Formato: FIEBDC-3/2012
- Programa: Construnario Versión 3.51
- Fecha de los precios: 24/10/2013
- Divisa: EUR

**EEXAL12OR** m Perfil nivel transición Novonivel® Especial Exp. aluminio anod.oro mate nº 12 12, 5x2500mm
Perfil nivel transición Novonivel® Especial Exposición, fabricado en aluminio anodizado oro mate nº 12 de 12,5mmx2500mm, para la exposición de pavimentos en el suelo, en tiendas, ferias... Para su colocación, enmarcar con el perfil la superficie expuesta, fijando 3 de los 4 lados con un punto de adhesivo tipo silicona. El lado que queda sin fijar, permitirá recuperar y renovar fácilmente el material expuesto.
