# Perfil nivel transición Novonivel® Especial Exp. aluminio anod.oro brillo nº 22 12, 5x2500mm

- Propiedad del archivo: CONSTRUNARIO
- Formato: FIEBDC-3/2012
- Programa: Construnario Versión 3.51
- Fecha de los precios: 24/10/2013
- Divisa: EUR

**EEXAL12OB25** m Perfil nivel transición Novonivel® Especial Exp. aluminio anod.oro brillo nº 22 12, 5x2500mm
Perfil nivel transición Novonivel® Especial Exposición, fabricado en aluminio anodizado oro brillo nº 2 de 12,5mmx2500mm, para la exposición de pavimentos en el suelo, en tiendas, ferias... Para su colocación, enmarcar con el perfil la superficie expuesta, fijando 3 de los 4 lados con un punto de adhesivo tipo silicona. El lado que queda sin fijar, permitirá recuperar y renovar fácilmente el material expuesto.
