# Perfil nivel transición Novonivel® Madera natural tali o similar 14x1000mm

- Propiedad del archivo: CONSTRUNARIO
- Formato: FIEBDC-3/2012
- Programa: Construnario Versión 3.51
- Fecha de los precios: 24/10/2013
- Divisa: EUR

**NNVMA14TA** m Perfil nivel transición Novonivel® Madera natural tali o similar 14x1000mm
Perfil nivel transición Novonivel®, fabricado en Madera natural tali o similar de 14mmx1000mm, para evitar el desnivel producido al colocar pavimentos a diferente altura, como cuando colocamos un pavimento nuevo sobre un antiguo, situación muy frecuente en obras de reforma. Fabricado con madera natural Tali, que lo hace especialmente adecuado para pavimentos rústicos, y se puede colocar en exteriores. Material con film protector.
