# Cruceta espaciadora Novocrucet Polietileno ancho junta 1mm (1000 ud/bolsa)

- Propiedad del archivo: CONSTRUNARIO
- Formato: FIEBDC-3/2012
- Programa: Construnario Versión 3.51
- Fecha de los precios: 24/10/2013
- Divisa: EUR

**NCRPV01GR** u Cruceta espaciadora Novocrucet Polietileno ancho junta 1mm (1000 ud/bolsa)
Cruceta espaciadora Novocrucet, fabricada en Polietileno para ancho de junta 1mm (1000 ud/bolsa), para facilitar la coloación y asegurar una anchura de junta homogénea en todo el pavimento. Las crucetas se intercalan en todas las esquinas de las baldosas y se ajustan de modo que queden incrustadas en el material de agarre, cubriéndolas, finalmente, con el relleno de juntas (por cada baldosa una cruceta).
