# Espaciador flexible Novoflex-Cork® Corcho técnico ancho junta 10mm

- Propiedad del archivo: CONSTRUNARIO
- Formato: FIEBDC-3/2012
- Programa: Construnario Versión 3.51
- Fecha de los precios: 24/10/2013
- Divisa: EUR

**NFLEXCK10** u Espaciador flexible Novoflex-Cork® Corcho técnico ancho junta 10mm
Espaciadores flexibles Novoflex-Cork®, fabricado en corcho natural para ancho de junta 10mm, para doble función: -Actúan como espaciadores, facilitando la instalación de las baldosas en suelos o paredes alicatadas, manteniendo las distancias de separación de forma homogénea, ayudando a conseguir esquinas perfectamente alineadas y haciéndolas resistentes a golpes y rozaduras. -Su innovación radica en que absorben las fuerzas de contracción y dilatación que sufren las baldosas, facilitando la transmisión de movimiento hasta las juntas de dilatación. De esta forma ayudan a relajar las fuerzas acumuladas que ejercen presión sobre las baldosas centrales de la superficie acotada por las juntas.
