# Perfil embellecedor Novosepara 1 Latón natural nº 15 25x2500mm

- Propiedad del archivo: CONSTRUNARIO
- Formato: FIEBDC-3/2012
- Programa: Construnario Versión 3.51
- Fecha de los precios: 24/10/2013
- Divisa: EUR

**NSELT25NA25** m Perfil embellecedor Novosepara 1 Latón natural nº 15 25x2500mm
Perfil embellecedor Novosepara 1, fabricado en Latón natural nº 15 de 25mmx2500mm, de delgada cara vista, para cubrir juntas y separar pavimentos. Colocación antes o después de la instalación del pavimento.
