# Perfil embellecedor Novosepara 3 aluminio granito rojo nº 39 11x2500mm

- Propiedad del archivo: CONSTRUNARIO
- Formato: FIEBDC-3/2012
- Programa: Construnario Versión 3.51
- Fecha de los precios: 24/10/2013
- Divisa: EUR

**NS3AL10GRR25** m Perfil embellecedor Novosepara 3 aluminio granito rojo nº 39 11x2500mm
Perfil embellecedor Novosepara 3, fabricado en aluminio granito rojo nº 39 de 11mmx2500mm, para su colocación en juntas de separación de pavimentos. De cara vista redondeada, se integra en el pavimento de forma natural.
