# Perfil embellecedor Novosepara 3 aluminio mármol alpino nº 41 11x2500mm

- Propiedad del archivo: CONSTRUNARIO
- Formato: FIEBDC-3/2012
- Programa: Construnario Versión 3.51
- Fecha de los precios: 24/10/2013
- Divisa: EUR

**NS3AL10ALP** m Perfil embellecedor Novosepara 3 aluminio mármol alpino nº 41 11x2500mm
Perfil embellecedor Novosepara 3, fabricado en aluminio mármol alpino nº 41 de 11mmx2500mm, para su colocación en juntas de separación de pavimentos. De cara vista redondeada, se integra en el pavimento de forma natural.
