# Perfil embellecedor Novosepara 4 aluminio anod. oro mate nº 12 7x2500mm

- Propiedad del archivo: CONSTRUNARIO
- Formato: FIEBDC-3/2012
- Programa: Construnario Versión 3.51
- Fecha de los precios: 24/10/2013
- Divisa: EUR

**NS4AL25OR** m Perfil embellecedor Novosepara 4 aluminio anod. oro mate nº 12 7x2500mm
Perfil embellecedor Novosepara 4, fabricado en aluminio anodizado oro mate nº 12 7mmx2500mm, para su colocación en juntas de separación de pavimentos de igual o distinta naturaleza. Puede ser colocado tanto antes como después de la instalación del pavimento.
