# Perfil embellecedor Novosepara 4 Latón natural nº 15 7x2500mm

- Propiedad del archivo: CONSTRUNARIO
- Formato: FIEBDC-3/2012
- Programa: Construnario Versión 3.51
- Fecha de los precios: 24/10/2013
- Divisa: EUR

**NSE0411NA** m Perfil embellecedor Novosepara 4 Latón natural nº 15 7x2500mm
Perfil embellecedor Novosepara 4, fabricado en Latón natural nº 15 7mmx2500mm, para su colocación en juntas de separación de pavimentos de igual o distinta naturaleza. Puede ser colocado tanto antes como después de la instalación del pavimento.
