# Perfil embellecedor Novosepara 4 acero Inox. alto brillo nº 16 11x2500mm

- Propiedad del archivo: CONSTRUNARIO
- Formato: FIEBDC-3/2012
- Programa: Construnario Versión 3.51
- Fecha de los precios: 24/10/2013
- Divisa: EUR

**NS4AI11NA** m Perfil embellecedor Novosepara 4 acero Inox. alto brillo nº 16 11x2500mm
Perfil embellecedor Novosepara 4, fabricado en acero Inoxidable alto brillo nº 16 11mmx2500mm, para su colocación en juntas de separación de pavimentos de igual o distinta naturaleza. Puede ser colocado tanto antes como después de la instalación del pavimento. Material con film protector.
