# Perfil embellecedor Novosepara 5 aluminio anod. plata mate nº 13 9, 5x2500mm

- Propiedad del archivo: CONSTRUNARIO
- Formato: FIEBDC-3/2012
- Programa: Construnario Versión 3.51
- Fecha de los precios: 24/10/2013
- Divisa: EUR

**NJDEAL10BSPL** m Perfil embellecedor Novosepara 5 aluminio anod. plata mate nº 13 9, 5x2500mm
Perfil embellecedor Novosepara 5, fabricado en aluminio anodizado plata mate nº 13 de 9,5mmx2500mm, para su colocación en juntas de separación de pavimentos. Su forma asimétrica permite alojar piezas de materiales y espesores diferentes a cada lado del perfil.
