# Perfil embellecedor Novosepara 5 aluminio natural nº 11 12x2500mm

- Propiedad del archivo: CONSTRUNARIO
- Formato: FIEBDC-3/2012
- Programa: Construnario Versión 3.51
- Fecha de los precios: 24/10/2013
- Divisa: EUR

**NJDEAL12BS** m Perfil embellecedor Novosepara 5 aluminio natural nº 11 12x2500mm
Perfil embellecedor Novosepara 5, fabricado en aluminio natural nº 11 de 12mmx2500mm, para su colocación en juntas de separación de pavimentos. Su forma asimétrica permite alojar piezas de materiales y espesores diferentes a cada lado del perfil.
