# Perfil embellecedor Novosepara 5 Latón natural nº 15 20x2500mm

- Propiedad del archivo: CONSTRUNARIO
- Formato: FIEBDC-3/2012
- Programa: Construnario Versión 3.51
- Fecha de los precios: 24/10/2013
- Divisa: EUR

**NJDELA20BS** m Perfil embellecedor Novosepara 5 Latón natural nº 15 20x2500mm
Perfil embellecedor Novosepara 5, fabricado en Latón natural nº 15 de 20mmx2500mm, para su colocación en juntas de separación de pavimentos. Su forma asimétrica permite alojar piezas de materiales y espesores diferentes a cada lado del perfil.
