# Perfil embellecedor Novosepara 5 acero Inox. alto brillo nº 16 20x2500mm

- Propiedad del archivo: CONSTRUNARIO
- Formato: FIEBDC-3/2012
- Programa: Construnario Versión 3.51
- Fecha de los precios: 24/10/2013
- Divisa: EUR

**NJDEAI20BS** m Perfil embellecedor Novosepara 5 acero Inox. alto brillo nº 16 20x2500mm
Perfil embellecedor Novosepara 5, fabricado en acero Inoxidable alto brillo nº 16 de 20mmx2500mm, para su colocación en juntas de separación de pavimentos. Su forma asimétrica permite alojar piezas de materiales y espesores diferentes a cada lado del perfil. Material con film protector.
