# Perfil embellecedor Novosepara 6 aluminio natural nº 11 23x2500mm

- Propiedad del archivo: CONSTRUNARIO
- Formato: FIEBDC-3/2012
- Programa: Construnario Versión 3.51
- Fecha de los precios: 24/10/2013
- Divisa: EUR

**NJDFAL30TA** m Perfil embellecedor Novosepara 6 aluminio natural nº 11 23x2500mm
Perfil embellecedor Novosepara 6, fabricado en aluminio natural nº 11 de 23mmx2500mm, para su colocación en juntas de separación de pavimentos. Su geometría permite su colocación en pavimentos de gran espesor.
