# Perfil embellecedor Novosepara 6 aluminio anodizado plata mate nº 13 23x2500mm

- Propiedad del archivo: CONSTRUNARIO
- Formato: FIEBDC-3/2012
- Programa: Construnario Versión 3.51
- Fecha de los precios: 24/10/2013
- Divisa: EUR

**NJDFAL30TAPL** Perfil embellecedor Novosepara 6 aluminio anodizado plata mate nº 13 23x2500mm
Perfil embellecedor Novosepara 6, fabricado en aluminio anodizado acabado plata mate nº 13 de 23mmx2500mm, para su colocación en juntas de separación de pavimentos. Su geometría permite su colocación en pavimentos de gran espesor.
